# Receptor on/off o impulsivo, referencia 27489 de Scrigno

- Propiedad del archivo: CONSTRUNARIO
- Formato: FIEBDC-3/2012
- Programa: Construnario Versión 3.51
- Fecha de los precios: 18/03/2021
- Divisa: EUR

**27489SCR** u Receptor on/off o impulsivo, referencia 27489 de Scrigno
Precio: 99.00
Receptor on/off o impulsivo
