# Receptor de dos canales, referencia 27490 de Scrigno

- Propiedad del archivo: CONSTRUNARIO
- Formato: FIEBDC-3/2012
- Programa: Construnario Versión 3.51
- Fecha de los precios: 18/03/2021
- Divisa: EUR

**27490SCR** u Receptor de dos canales, referencia 27490 de Scrigno
Precio: 99.00
Receptor de dos canales
