# Kit de apertura simultánea de puertas de dos hojas, referencia 5164N de Scrigno. Luz de paso: 1200 mm

- Propiedad del archivo: CONSTRUNARIO
- Formato: FIEBDC-3/2012
- Programa: Construnario Versión 3.51
- Fecha de los precios: 18/03/2021
- Divisa: EUR

**5164NSCR** u Kit de apertura simultánea de puertas de dos hojas, referencia 5164N de Scrigno. Luz de paso: 1200 mm
Precio: 116.00
El kit de apertura simultánea se ha diseñado para el premarco Scrigno Gold Base de dos hojas; es un dispositivo que permite abrir y cerra al mismo tiempo las dos hojas con una sola mano. Se puede instalar con premarco ya instalado en la pared antes del montaje de los paneles
