# Kit de carros para Scrigno Gold Base de una hoja, referencia 39555 de Scrigno. 120 Kg

- Propiedad del archivo: CONSTRUNARIO
- Formato: FIEBDC-3/2012
- Programa: Construnario Versión 3.51
- Fecha de los precios: 18/03/2021
- Divisa: EUR

**39555SCR** u Kit de carros para Scrigno Gold Base de una hoja, referencia 39555 de Scrigno. 120 Kg
Precio: 64.00
El kit de carros incluye los accesorios necesarios para el montaje de una puerta corredera con una resistencia máxima de 120 kg
