# Soporte de puerta para Appaluso y Armonico, referencia 13096 de Scrigno. Luz de paso: 1000 mm

- Propiedad del archivo: CONSTRUNARIO
- Formato: FIEBDC-3/2012
- Programa: Construnario Versión 3.51
- Fecha de los precios: 18/03/2021
- Divisa: EUR

| Código | Ud | Descripción | Precio |
|---|---|---|---|
| 13096SCR | u | Soporte de puerta para Appaluso y Armonico, referencia 13096 de Scrigno. Luz de paso: 1000 mm | 53.00 |
