# Escobilla para evitar entrada de polvo, referencia 5173 de Scrigno. 6 mm. 2 unidades. Altura: 2750 mm

- Propiedad del archivo: CONSTRUNARIO
- Formato: FIEBDC-3/2012
- Programa: Construnario Versión 3.51
- Fecha de los precios: 18/03/2021
- Divisa: EUR

**5173SCR** u Escobilla para evitar entrada de polvo, referencia 5173 de Scrigno. 6 mm. 2 unidades. Altura: 2750 mm
Precio: 12.00
Las escobillas de color negro se montan en la jamba de acabado para impedir que el polvo entre dentro del armazón
