# Tirador con orificio europeo, latón satinado

- Propiedad del archivo: CONSTRUNARIO
- Formato: FIEBDC-3/2012
- Programa: Construnario Versión 3.51
- Fecha de los precios: 19/03/2021
- Divisa: EUR
- Código: scrigno-espa (27/09/2021)

**TOELASA** Tirador con orificio europeo, latón satinado

| Código | Ud | Descripción | Rendimiento | Precio | Importe |
|---|---|---|---|---|---|
| 36065SCR | u | Tirador con orificio para cilindro europeo para puerta de una hoja, referencia 36066 de Scrigno. Latón satinado (material) | 1.000 | 61 | 61.00 |
| 36063SCR | u | Tirador sin cerradura para puerta de una hoja, referencia 36066 de Scrigno. Latón satinado (material) | 1.000 | 29 | 29.00 |
|  |  | Costes directos |  |  | 90.00 |

## Recursos

**36065SCR** u Tirador con orificio para cilindro europeo para puerta de una hoja, referencia 36066 de Scrigno. Latón satinado
El Kit Chiudiscrigno es el tirador para las puertas correderas Scrigno, permite cerrar la puerta u ocultarla por completo. Está disponible tanto para puertas correderas de una hoja como para dos hojas, en dos modelos: Rotonda y Quadra, en la versión con cerradura, sin cerradura, con cerradura con llave plegable y con orificio de cilindro europeo. El modelo Rotonda se encuentra disponible en los siguientes acabados: dorado pulido, dorado satinado, cromado pulido y cromado satinado. La versión Quadra se encuentra disponible en cromado pulido, cromado satinado, blanco (Ral 9016 25 gloss mate) y negro (Ral 9005 25 gloss mate).

**36063SCR** u Tirador sin cerradura para puerta de una hoja, referencia 36066 de Scrigno. Latón satinado
El Kit Chiudiscrigno es el tirador para las puertas correderas Scrigno, permite cerrar la puerta u ocultarla por completo. Está disponible tanto para puertas correderas de una hoja como para dos hojas, en dos modelos: Rotonda y Quadra, en la versión con cerradura, sin cerradura, con cerradura con llave plegable y con orificio de cilindro europeo. El modelo Rotonda se encuentra disponible en los siguientes acabados: dorado pulido, dorado satinado, cromado pulido y cromado satinado. La versión Quadra se encuentra disponible en cromado pulido, cromado satinado, blanco (Ral 9016 25 gloss mate) y negro (Ral 9005 25 gloss mate).
