# Tirador con cerradura, cromado pulido

- Propiedad del archivo: CONSTRUNARIO
- Formato: FIEBDC-3/2012
- Programa: Construnario Versión 3.51
- Fecha de los precios: 19/03/2021
- Divisa: EUR
- Código: scrigno-espa (27/09/2021)

**CTCCCRPU** Tirador con cerradura, cromado pulido

| Código | Ud | Descripción | Rendimiento | Precio | Importe |
|---|---|---|---|---|---|
| 36078SCR | u | Tirador con cerradura para puerta de una hoja, referencia 36078 de Scrigno. Cromado pulido (material) | 1.000 | 77 | 77.00 |
| 36079SCR | u | Tirador con cerradura para puerta de una hoja, referencia 36079 de Scrigno. Cromado pulido (material) | 1.000 | 40 | 40.00 |
|  |  | Costes directos |  |  | 117.00 |

## Recursos

**36078SCR** u Tirador con cerradura para puerta de una hoja, referencia 36078 de Scrigno. Cromado pulido
El Kit Chiudiscrigno es el tirador para las puertas correderas Scrigno, permite cerrar la puerta u ocultarla por completo. Está disponible tanto para puertas correderas de una hoja como para dos hojas, en dos modelos: Rotonda y Quadra, en la versión con cerradura, sin cerradura, con cerradura con llave plegable y con orificio de cilindro europeo. El modelo Rotonda se encuentra disponible en los siguientes acabados: dorado pulido, dorado satinado, cromado pulido y cromado satinado. La versión Quadra se encuentra disponible en cromado pulido, cromado satinado, blanco (Ral 9016 25 gloss mate) y negro (Ral 9005 25 gloss mate).

**36079SCR** u Tirador con cerradura para puerta de una hoja, referencia 36079 de Scrigno. Cromado pulido
El Kit Chiudiscrigno es el tirador para las puertas correderas Scrigno, permite cerrar la puerta u ocultarla por completo. Está disponible tanto para puertas correderas de una hoja como para dos hojas, en dos modelos: Rotonda y Quadra, en la versión con cerradura, sin cerradura, con cerradura con llave plegable y con orificio de cilindro europeo. El modelo Rotonda se encuentra disponible en los siguientes acabados: dorado pulido, dorado satinado, cromado pulido y cromado satinado. La versión Quadra se encuentra disponible en cromado pulido, cromado satinado, blanco (Ral 9016 25 gloss mate) y negro (Ral 9005 25 gloss mate).
