# Par de tiradores caja de aluminio mate, referencia 30286 de Scrigno

- Propiedad del archivo: CONSTRUNARIO
- Formato: FIEBDC-3/2012
- Programa: Construnario Versión 3.51
- Fecha de los precios: 19/03/2021
- Divisa: EUR

**30286SCR** u Par de tiradores caja de aluminio mate, referencia 30286 de Scrigno
Precio: 54.00
No disponible para puertas Orbitale
