# Tirador para puerta batiente + escudo con orificio para cilindro europeo, referencia 30285 de Scrigno. Cromado satinado

- Propiedad del archivo: CONSTRUNARIO
- Formato: FIEBDC-3/2012
- Programa: Construnario Versión 3.51
- Fecha de los precios: 19/03/2021
- Divisa: EUR

**30285SCR** u Tirador para puerta batiente + escudo con orificio para cilindro europeo, referencia 30285 de Scrigno. Cromado satinado
Precio: 69.00
Scrigno ofrece una manilla en acabado cromado satinado o cromado pulido cuyo kit incluye: manilla más placa ojo de cerradura o cilindro europeo.
