# Escudo con pasador para baños, referencia 35924 de Scrigno. Cromado pulido

- Propiedad del archivo: CONSTRUNARIO
- Formato: FIEBDC-3/2012
- Programa: Construnario Versión 3.51
- Fecha de los precios: 19/03/2021
- Divisa: EUR

**35924SCR** u Escudo con pasador para baños, referencia 35924 de Scrigno. Cromado pulido
Precio: 26.00
Escudo con pasador para baños
