# Par de tiradores verticales, referencia 34619 de la serie Tube de Scrigno. Diámetro: 25 h 300 int. 200

- Propiedad del archivo: CONSTRUNARIO
- Formato: FIEBDC-3/2012
- Programa: Construnario Versión 3.51
- Fecha de los precios: 19/03/2021
- Divisa: EUR

**34619SCR** u Par de tiradores verticales, referencia 34619 de la serie Tube de Scrigno. Diámetro: 25 h 300 int. 200
Precio: 82.00
Material: acero inoxidable pulido AISI 304. Adecuados para cristales con grosor de 8 a 10 mm
