# Par de tiradores, referencia 34622 de la serie Quadra de Scrigno. 15x15 h 310 int. 224

- Propiedad del archivo: CONSTRUNARIO
- Formato: FIEBDC-3/2012
- Programa: Construnario Versión 3.51
- Fecha de los precios: 19/03/2021
- Divisa: EUR

**34622SCR** u Par de tiradores, referencia 34622 de la serie Quadra de Scrigno. 15x15 h 310 int. 224
Precio: 103.00
Aluminio acabado mate Adecuados para cristales con grosor de 8 a 10 mm
