# Par de tiradores, referencia 34623 de la serie Quadra de Scrigno. 15x15 h 460 int. 320

- Propiedad del archivo: CONSTRUNARIO
- Formato: FIEBDC-3/2012
- Programa: Construnario Versión 3.51
- Fecha de los precios: 19/03/2021
- Divisa: EUR

**34623SCR** u Par de tiradores, referencia 34623 de la serie Quadra de Scrigno. 15x15 h 460 int. 320
Aluminio acabado mate Adecuados para cristales con grosor de 8 a 10 mm
