# Par de tiradores adhesivos, referencia 3478 de la serie Ghost de Scrigno

- Propiedad del archivo: CONSTRUNARIO
- Formato: FIEBDC-3/2012
- Programa: Construnario Versión 3.51
- Fecha de los precios: 19/03/2021
- Divisa: EUR

**34718SCR** u Par de tiradores adhesivos, referencia 3478 de la serie Ghost de Scrigno.
Precio: 201.00
Cristal y acero inoxidable Para cristales de cualquier grosor
