# Par de tiradores adhesivos, referencia 34720 de la serie modelo A de Scrigno. Blanco

- Propiedad del archivo: CONSTRUNARIO
- Formato: FIEBDC-3/2012
- Programa: Construnario Versión 3.51
- Fecha de los precios: 19/03/2021
- Divisa: EUR

**34720SCR** u Par de tiradores adhesivos, referencia 34720 de la serie modelo A de Scrigno. Blanco
Precio: 72.00
Material: zama Acabado: pintado
