# Distanciador para empotrado parcial, referencia 32419 de Scrigno. Aluminio con efecto acero inoxidable

- Propiedad del archivo: CONSTRUNARIO
- Formato: FIEBDC-3/2012
- Programa: Construnario Versión 3.51
- Fecha de los precios: 19/03/2021
- Divisa: EUR

| Código | Ud | Descripción | Precio |
|---|---|---|---|
| 32419SCR | u | Distanciador para empotrado parcial, referencia 32419 de Scrigno. Aluminio con efecto acero inoxidable | 30.00 |
