# Par de tiradores, referencia 32420 de Scrigno. Diámetro: 14 h 310 int 224. Níquel satinado

- Propiedad del archivo: CONSTRUNARIO
- Formato: FIEBDC-3/2012
- Programa: Construnario Versión 3.51
- Fecha de los precios: 19/03/2021
- Divisa: EUR

| Código | Ud | Descripción | Precio |
|---|---|---|---|
| 32420SCR | u | Par de tiradores, referencia 32420 de Scrigno. Diámetro: 14 h 310 int 224. Níquel satinado | 124.00 |
