# Interruptor regulable electrónico 230V DALI, referencia 10000316-039 de la serie Simon 100 de Simon

- Propiedad del archivo: CONSTRUNARIO
- Formato: FIEBDC-3/2012
- Programa: Construnario Versión 3.51
- Fecha de los precios: 10/11/2022
- Divisa: EUR

**10000316-039** Interruptor regulable electrónico 230V DALI, referencia 10000316-039 de la serie Simon 100 de Simon
El interruptor regulable electrónico 230V~ DALI forma parte de la serie Simon 100. Es compatible con luminarias LED con driver DALI, lo que lo convierte en un interruptor realmente interesante tanto para uso doméstico como su uso en empresas y negocios como hoteles, hospitales u otros negocios del sector terciario. Este interruptor regulable solo es compatible con marcos de la serie Simon 100. El encendido y apagado se realiza pulsando sobre la tecla, mientras que la regulación se realiza deslizando el dedo sobre la superfície táctil, con lo que se mantiene la usabilidad de la serie. El embornamiento es a tornillo, contando con 5 contactos, la sección de cable admite desde los 1,5 a 2,5 mm. De sencilla instalación, solo requiere llevar los dos hilos de comunicación DALI desde el interruptor regulable hasta el driver DALI. El interruptor regulable y la hoja de instrucciones se incluyen dentro del contenido de este producto, con toda la información que el usuario puede necesitar.
