# Base de enchufe schuko iO 16A 230 V~, referencia 21000432-090 de la serie Simon 270 de Simon. Con sistema de embornamiento a tornillo blanco

- Propiedad del archivo: CONSTRUNARIO
- Formato: FIEBDC-3/2012
- Programa: Construnario Versión 3.51
- Fecha de los precios: 10/11/2022
- Divisa: EUR

**21000432-090** u Base de enchufe schuko iO 16A 230 V~, referencia 21000432-090 de la serie Simon 270 de Simon. Con sistema de embornamiento a tornillo blanco
Acabado Blanco Nº de elementos que ocupa 1 elemento Garra No Compatibilidad Marcos Simon 270 Sentido de instalación Horizontal Contenido del embalaje Mecanismo, tapa y hoja de instrucciones Serie Simon 270 Intensidad 16A Voltaje 230 V~ Formato Schuko Tipo de embornamiento A tornillo Tipo de accionamiento Inserción
