# Base de enchufe schuko 16 A 250V~ con cargador USB 2.1, referencia 10001432-039 de la serie Simon 100 de Simon. Con smartcharge 5 V/DC Tipo A

- Propiedad del archivo: CONSTRUNARIO
- Formato: FIEBDC-3/2012
- Programa: Construnario Versión 3.51
- Fecha de los precios: 10/11/2022
- Divisa: EUR

**10001432-039** u Base de enchufe schuko 16 A 250V~ con cargador USB 2.1, referencia 10001432-039 de la serie Simon 100 de Simon. Con smartcharge 5 V/DC Tipo A
SERIE: Simon 100 ALIMENTACIÓN: 250 V~ INTENSIDAD: 16 A FORMATO: SCHUKO-USB TIPO DE EMBORNAMIENTO: A tornillo TIPO DE ACCIONAMIENTO: Inserción INTENSIDAD USB: 2,1 A
