# Tapa con dispositivo de seguridad para base de enchufe schuko, referencia 8200041-090 de la serie Simon 82 Concept de Simon. Blanco mate

- Propiedad del archivo: CONSTRUNARIO
- Formato: FIEBDC-3/2012
- Programa: Construnario Versión 3.51
- Fecha de los precios: 10/11/2022
- Divisa: EUR

**8200041-090** u Tapa con dispositivo de seguridad para base de enchufe schuko, referencia 8200041-090 de la serie Simon 82 Concept de Simon. Blanco mate
SERIE: Simon 82 Concept ACABADO: Blanco mate MATERIAL: Termoplástico técnico DIMENSIONES: 55x55 mm
