# Marco estética mínima de 1 elemento, referencia 27101610-090 de la serie Simon 270 de Simon. Blanco

- Propiedad del archivo: CONSTRUNARIO
- Formato: FIEBDC-3/2012
- Programa: Construnario Versión 3.51
- Fecha de los precios: 10/11/2022
- Divisa: EUR

**27101610-090** u Marco estética mínima de 1 elemento, referencia 27101610-090 de la serie Simon 270 de Simon. Blanco
SERIE: Simon 270 ACABADO: Blanco MATERIAL: Plástico DIMENSIONES: 85 x 85 mm DISPONIBLE EN: 1, 2, 3, 4 y 5 elementos
