# Kit front horizontal para 1 elemento con 1 tecla, referencia 10020101-138 de la serie Simon 100 de Simon. Negro brillante

- Propiedad del archivo: CONSTRUNARIO
- Formato: FIEBDC-3/2012
- Programa: Construnario Versión 3.51
- Fecha de los precios: 10/11/2022
- Divisa: EUR

**10020101-138** u Kit front horizontal para 1 elemento con 1 tecla, referencia 10020101-138 de la serie Simon 100 de Simon. Negro brillante
Kit front horizontal para 1 elemento con 1 tecla en color negro y brillante. Posee una intensidad de 10 AX y un voltaje de 250 V~. El tipo de embornamiento es por corte, con un 1 clic, y funciona mediante un pulsador-basculante. Se trata de una pieza que es compatible con el resto de productos de la serie 100 de Simon. Su instalación es muy sencilla, no necesita ninguna herramienta especial y se debe instalar en sentido horizontal.
