# Toma de señal R-TV+Sat única, referencia 20000486-090 de Simon 270. Blanco

- Propiedad del archivo: CONSTRUNARIO
- Formato: FIEBDC-3/2012
- Programa: Construnario Versión 3.51
- Fecha de los precios: 10/11/2022
- Divisa: EUR

**20000486-090** u Toma de señal R-TV+Sat única, referencia 20000486-090 de Simon 270. Blanco
SERIE: Simon 270 FORMATO: R-TV+SAT TIPO DE CONECTOR: IEC TIPOLOGÍA: Única ACABADO: Blanco
