# Interruptor regulable electrónico 230V 1-10V, referencia 10000317-039 de la serie Simon 100 de Simon

- Propiedad del archivo: CONSTRUNARIO
- Formato: FIEBDC-3/2012
- Programa: Construnario Versión 3.51
- Fecha de los precios: 10/11/2022
- Divisa: EUR

**10000317-039** u Interruptor regulable electrónico 230V 1-10V, referencia 10000317-039 de la serie Simon 100 de Simon
El interruptor regulable electrónico 230V~ 1-10V es un interruptor de la serie Simon 100. Es compatible con luminarias LED con driver 1-10V o reactancias electrónicas regulables 1-10V. Su uso es habitual en todo tipo de negocios del sector servicios, hoteles, hospitales así como en viviendas particulares. Solo los marcos de la Simon 100 son compatibles con el interruptor regulable. Deslizando el dedo sobre la superfície táctil se realiza la regulación, y para el encendido y apagado se realiza pulsando sobre la tecla, permitiendo mantener la usabilidad de la serie. El tipo de embornamiento es de tornillo, cuenta con 5 contactos y admite una sección de cable que va desde los 1,5 a 2,5 mm. Para su instalación, solo requiere llevar los dos hilos de comunicación 1-10V desde el interruptor regulable hasta el driver 1-10V, así que es muy sencilla. En el contenido de este producto, se encuentra el interruptor regulable y la hoja de instrucciones con toda la información que el usuario puede necesitar.
