# Programador horario para persianas digital con display, referencia 75820-39 de Simon

- Propiedad del archivo: CONSTRUNARIO
- Formato: FIEBDC-3/2012
- Programa: Construnario Versión 3.51
- Fecha de los precios: 10/11/2022
- Divisa: EUR

**75820-39** u Programador horario para persianas digital con display, referencia 75820-39 de Simon
Programador con horario para persianas digital con display incluido perteneciente a la serie Simon 75, podrás encontrar el elemento en la categoría “control y regulación”. La base de la serie Simon 75 está en las múltiples combinaciones de color que tiene a su disposición, pudiendo elegir entre una extensa gama de acabados compatibles para todo tipo de espacios decorativos. Beneficiate de los marcos en 13 acabados diferentes, 15 colores para piezas intermedias y 6 colores para teclas y tapas compatibles con la serie. Para el correcto funcionamiento del elemento tiene que tener una potencia de 230 V~, su tipología de uso es digital con un embornamiento a tornillo y su funcionamiento es mediante pulsación. Con el elemento podrás programar las horas a las que tus persianas tienen que subir o bajar, algo que es muy cómodo y sobre todo confortable y muy útil.
