# Termostato para suelo radiante eléctrico iO, referencia 10000811-130 de la serie Simon 100 de Simon. Con sonda incluida blanco brillante

- Propiedad del archivo: CONSTRUNARIO
- Formato: FIEBDC-3/2012
- Programa: Construnario Versión 3.51
- Fecha de los precios: 10/11/2022
- Divisa: EUR

**10000811-130** u Termostato para suelo radiante eléctrico iO, referencia 10000811-130 de la serie Simon 100 de Simon. Con sonda incluida blanco brillante
SERIE: Simon 100 INTENSIDAD: 10 A FORMATO: CLIMA TIPO DE EMBORNAMIENTO: A tornillo MATERIAL: Varios ACABADO: Blanco brillante
