# Base múltiple Multifix 3 tomas 16A 250V~, referencia BM140209 de Simon. Con interruptor de pie y sin cable. Blanco

- Propiedad del archivo: CONSTRUNARIO
- Formato: FIEBDC-3/2012
- Programa: Construnario Versión 3.51
- Fecha de los precios: 10/11/2022
- Divisa: EUR

**BM140209** t Base múltiple Multifix 3 tomas 16A 250V~, referencia BM140209 de Simon. Con interruptor de pie y sin cable. Blanco
Base múltiple Multifix blanca de 3 tomas de 16 Amperios con toma tierra e interruptor de pie plano. Su instalación puede ser fija en pared mediante tornillos o bridas o bien colgada en pared. No incluye cable para que el usuario añada la longitud de cable que necesite para su perfecta instalación.
