# Regulador-conmutador de luz por infrarrojos de 40 a 500 W/VA, referencia 75355-39 de Simon

- Propiedad del archivo: CONSTRUNARIO
- Formato: FIEBDC-3/2012
- Programa: Construnario Versión 3.51
- Fecha de los precios: 10/11/2022
- Divisa: EUR

**75355-39** u Regulador-conmutador de luz por infrarrojos de 40 a 500 W/VA, referencia 75355-39 de Simon
Regulador-conmutador de luz por infrarrojos de 40 a 500 W / VA que puedes encontrar en la categoría “control y regulación de luz” dentro de la serie Simon 75. Funciona gracias al sistema de pulsación / IR, con un tipo de embornamiento a tornillo, para hacerlo funcionar de manera correcta basta con una potencia de 230 V~. Incluye una opción de temporizador que puede programarse para un intervalo de entre 0 y 999 minutos.
