# Tapa ciega, referencia 75800-30 de la serie Simon 75 de Simon. Blanco

- Propiedad del archivo: CONSTRUNARIO
- Formato: FIEBDC-3/2012
- Programa: Construnario Versión 3.51
- Fecha de los precios: 10/11/2022
- Divisa: EUR

**75800-30** u Tapa ciega, referencia 75800-30 de la serie Simon 75 de Simon. Blanco
Tapa ciega de color blanco de la marca Simon 75, este producto cumple con la normativa UNE-EN 60670-1:2006. También disponible en otros 6 acabados distintos, aunque se recomienda escoger marco con el mismo color de placa seleccionada. El material es termoestable y viene diseñados para alcanzar temperaturas que pueden oscilar sin ningún tipo de inconveniente entre los 5 y 40º, y puede llegar a soportar hasta un máximo de entre -25 y 50º.
