# Detector de presencia, referencia 10001343-039 de la serie Simon 100 de Simon. Ángulo de cobertura de 105º; alcance aproximado de 8 m de lente blanca

- Propiedad del archivo: CONSTRUNARIO
- Formato: FIEBDC-3/2012
- Programa: Construnario Versión 3.51
- Fecha de los precios: 10/11/2022
- Divisa: EUR

**10001343-039** u Detector de presencia, referencia 10001343-039 de la serie Simon 100 de Simon. Ángulo de cobertura de 105º; alcance aproximado de 8 m de lente blanca
Con este producto es posible controlar y regular la luz en función de la presencia de personas en el interior. Se trata de un detector de presencia con ángulo de cobertura de 105º y alcance aproximado de 8 metros. Cuenta con una lente blanca. Un producto que pertenece a la exitosa serie Simon 100. ¿Necesitas una referencia? Es la siguiente: 10001343-039. Un detector de presencia que es apto para empotrar y cuya instalación es muy sencilla. Consulta el manual de instalación disponible. El material de fabricación que se ha empleado en los distintos componentes electrónicos está reforzado con un aislamiento termoplástico libre de halógenos, garantizando la máxima seguridad y resistencia ante condiciones adversas, golpes, temperaturas... Resiste altas y bajas temperaturas (0 a 40ºC es lo óptimo, aunque puede llegar a soportar temperaturas de 75ºC).
