# Cabina sanitaria en compacto fenólico, serie Perfil de Mampar. 13 mm de grosor

- Propiedad del archivo: CONSTRUNARIO
- Formato: FIEBDC-3/2012
- Programa: Construnario Versión 3.51
- Fecha de los precios: 24/11/2022
- Divisa: EUR

**CABPER** m Cabina sanitaria en compacto fenólico, serie Perfil de Mampar. 13 mm de grosor
Cabina formada a partir de trablero fenólico de 13mm de grosor, color liso a definir, a base de frontales laterales, frontales intermedios y puertas de +/- 600mm ó +/- 800mm, altura de cabina 1850 mm de panel fenólico más 150mm de pies regulables, consiguiendo una altura total de 2m. Separadores intermedios de diferentes medidas. Accesorios: "U" de aluminio 25x25 anodizado Inox para arranques y remate superior, bisagras, pies regulables, cierre y pomo con indicador de libre/ocupado, todo en acero inoxidable.
