# Transdosado metálico para techo registrable de Mampar

- Propiedad del archivo: CONSTRUNARIO
- Formato: FIEBDC-3/2012
- Programa: Construnario Versión 3.51
- Fecha de los precios: 24/11/2022
- Divisa: EUR

**TEROMA** m Transdosado metálico para techo registrable de Mampar
La placa de yeso laminado, se atornilla a una estructura metalica de acero galvanizado, formándose una cámara de aire entre el muro y la placa, en la que se podrá incorporar lana mineral, con la finalidad de incrementar el aislamiento térmico y acústico. Una vez tratadas sus juntas con cinta y masilla, obtendremos una pared continua preparada para su decoración final.
