# Baldosa metálica, para autoportantes de Suelos Teide

- Propiedad del archivo: CONSTRUNARIO
- Formato: FIEBDC-3/2012
- Programa: Construnario Versión 3.51
- Fecha de los precios: 24/03/2021
- Divisa: EUR

**C1405TEI_01** m Baldosa metálica, para autoportantes de Suelos Teide.
Cara superior: Bandeja de acero galvanizado Cara inferior: Bandeja de acero galvanizado Núcleo: Tablero de aglomerado de madera de 1ª calidad
