# Absorbente acúsico para techos y paredes, referencia Stratocell Whisper de Flexicel

- Propiedad del archivo: CONSTRUNARIO
- Formato: FIEBDC-3/2012
- Programa: Construnario Versión 3.51
- Fecha de los precios: 22/10/2023
- Divisa: EUR

**WHISPER** m2 Absorbente acúsico para techos y paredes, referencia Stratocell Whisper de Flexicel
Stratocell® Whisper® es una espuma de polietileno de celda cerrada que utiliza una estructura tipo panal de alto rendimiento para absorber el ruido. Este material de larga duración permanece acústicamente “flexible” eliminando el problema de las superficies reflectantes rígidas que contribuyen a la reverberación y al eco
