# Vidrio flotado extraclaro monolítico SGG DIAMANT de 4 mm

- Propiedad del archivo: CONSTRUNARIO
- Formato: FIEBDC-3/2012
- Programa: Construnario Versión 3.51
- Fecha de los precios: 30/03/2021
- Divisa: EUR
- Código: glassolution (14/11/2022)

**PSGG_11111** m2 Vidrio flotado extraclaro monolítico SGG DIAMANT de 4 mm (14/11/2022)
Acristalamiento con vidrio flotado extraclaro monolítico SGG DIAMANT de 4 mm de espesor, con U=5,8 W/m²K y RW (C; Ctr)=30(-1;-3) , y fijación sobre carpintería con acuñado mediante calzos de apoyo perimetrales y laterales y sellado en frío con silicona incolora, incluso cortes de vidrio y colocación de junquillos, según NTE-FVP-8.

| Código | Ud | Descripción | Rendimiento | Precio | Importe |
|---|---|---|---|---|---|
| SGG_11111 | m2 | Vidrio flotado extraclaro SGG DIAMANT 4 mm (material; 14/11/2022) | 1.006 | 36.23 | 36.45 |
| PGEN204 | m | Sellado silicona neutra (material) | 3.500 | 0.93 | 3.26 |
| MOC032 | h | Oficial 1ª vidriero (mano de obra) | 0.300 | 22.36 | 6.71 |
| PSGG-04 | u | Pequeño material (material) | 1.000 | 1.25 | 1.25 |
| %CO3 | % | Costes indirectos | 47.7 % | 47.67 | 22.74 |
|  |  | Costes directos |  |  | 70.41 |

## Recursos

**SGG_11111** m2 Vidrio flotado extraclaro SGG DIAMANT 4 mm
Transparencia absoluta: SGG DIAMANT permite que se vea el color real de los elementos mostrados y una calidad de visión excelente a través del vidrio. La neutralidad de su tono es más visible cuanto más espesor tienen las ventanas. Transmitancia de gran energía para aplicaciones que requieren utilizar energía solar o gran aporte de calor solar. Reducción del calentamiento del vidrio y de los riesgos de rotura térmica debido a la baja absorción de energía, más baja que SGG PLANICLEAR. SGG COOL-LITE está disponible bajo pedido, en el sustrato de SGG DIAMANT. APLICACIÓN DEL PRODUCTO Vidrio extraclaro extremadamente transparente con poco hierro SGG DIAMANT es adecuado para cualquier aplicacion residencial o comercial que requiera gran transparencia, estética transparente y brillo óptico: Fachadas Ventanas, terrazas acristaladas Galerías, Diseño y decoración de interiores Muebles Escaparates y vitrinas GAMA Grosores disponibles : 3, 4, 5, 6, 8, 10, 12, 15, 19 mm El tamaño estándar es 6000 x 3210 mm. Tamaños disponibles hasta 18000 mm x 3200 mm
