# Vidrio flotado extraclaro monolítico SGG DIAMANT de 5 mm

- Propiedad del archivo: CONSTRUNARIO
- Formato: FIEBDC-3/2012
- Programa: Construnario Versión 3.51
- Fecha de los precios: 30/03/2021
- Divisa: EUR
- Código: glassolution (14/11/2022)

**PSGG_11112** m2 Vidrio flotado extraclaro monolítico SGG DIAMANT de 5 mm (14/11/2022)
Acristalamiento con vidrio flotado extraclaro monolítico SGG DIAMANT de 4 mm de espesor, con U=5,8 W/m²K y RW (C; Ctr)=30(-1;-3) , y fijación sobre carpintería con acuñado mediante calzos de apoyo perimetrales y laterales y sellado en frío con silicona incolora, incluso cortes de vidrio y colocación de junquillos, según NTE-FVP-8.

| Código | Ud | Descripción | Rendimiento | Precio | Importe |
|---|---|---|---|---|---|
| SGG_11112 | m2 | Vidrio flotado extraclaro SGG DIAMANT 5 mm (material; 14/11/2022) | 1.006 | 44.66 | 44.93 |
| PGEN204 | m | Sellado silicona neutra (material) | 3.500 | 0.93 | 3.26 |
| MOC032 | h | Oficial 1ª vidriero (mano de obra) | 0.350 | 22.36 | 7.83 |
| PSGG-04 | u | Pequeño material (material) | 1.000 | 1.25 | 1.25 |
| %CO3 | % | Costes indirectos | 57.3 % | 57.27 | 32.82 |
|  |  | Costes directos |  |  | 90.09 |
