# Cerco emplomado antiradiación tipo G de Soleco. Telescópico después de tabicar

- Propiedad del archivo: CONSTRUNARIO
- Formato: FIEBDC-3/2012
- Programa: Construnario Versión 3.51
- Fecha de los precios: 09/10/2023
- Divisa: EUR

**ANTIRAD** u Cerco emplomado antiradiación tipo G de Soleco. Telescópico después de tabicar
Acero galvanizado de 1.5 mm de espesor e inox de 1.2 mm reforzado con plomo. Plomo estándar: 2 mm de espesor
