# Panel compuesto por una capa exterior hidrófuga, un núcleo aislante de poliestireno extruído de Sider-Panel. Acabado en madera

- Propiedad del archivo: CONSTRUNARIO
- Formato: FIEBDC-3/2012
- Programa: Construnario Versión 3.51
- Fecha de los precios: 10/11/2022
- Divisa: EUR

**MADSID** m2 Panel compuesto por una capa exterior hidrófuga, un núcleo aislante de poliestireno extruído de Sider-Panel. Acabado en madera
Panel compuesto por una capa exterior hidrófuga, un núcleo aislante de poliestireno extruído y un acabado interior decorativo en diferentes maderas, yesos o fibrocemento. Presenta multitud de ventajas ya que por su ligereza permite una fácil colocación de cubiertas, consiguiendo una triple función: Cerramiento, Aislamiento Térmico y Acústico y Acabado Decorativo.
