# Policarbonato celular estándar de Sider-Panel. 6 mm de espesor

- Propiedad del archivo: CONSTRUNARIO
- Formato: FIEBDC-3/2012
- Programa: Construnario Versión 3.51
- Fecha de los precios: 10/11/2022
- Divisa: EUR

**POLISIDER** m2 Policarbonato celular estándar de Sider-Panel. 6 mm de espesor
Policarbonato celular, de estructura muy ligera, es un material pensado para resistir las inclemencias del tiempo como la erosión de los rayos del sol o el granizo. AMPLIA GAMA DE ACCESORIOS • Perfiles universales de Aluminio. • Cintas porosas de cierre alveolos. • Perfiles U y H.
