# Chapa imitación teja roja de Sider-Panel. Espesor 0,5 mm

- Propiedad del archivo: CONSTRUNARIO
- Formato: FIEBDC-3/2012
- Programa: Construnario Versión 3.51
- Fecha de los precios: 10/11/2022
- Divisa: EUR

**CHATEJRO** m2 Chapa imitación teja roja de Sider-Panel. Espesor 0,5 mm
Chapas trapezoidales y de imitación teja en diferentes espesores y acabados. El acabado teja aporta un acabado más estético ideal en zonas residenciales.
