# Lama abierta de aluminio de Sider-Panel. Espesor: 84F

- Propiedad del archivo: CONSTRUNARIO
- Formato: FIEBDC-3/2012
- Programa: Construnario Versión 3.51
- Fecha de los precios: 10/11/2022
- Divisa: EUR

**LAMABIERSI** m Lama abierta de aluminio de Sider-Panel. Espesor: 84F
COLORES DURADEROS. Aluminio lacado y en imitación madera. • AMPLIA VARIEDAD DE COLORES. • EVITAR HUMEDADES. • CREAR UNA CÁMARA DE AIRE VENTILADA • FÁCIL COLOCACIÓN. Sistema Click de anclaje sobre rasteles. • FABRICACIÓN A MEDIDA. • REMATES DE TODO TIPO. Para un acabado perfecto.
