# Codo 30º hembra-hembra, referencia F48156 de Isotubi. 15 mm

- Propiedad del archivo: CONSTRUNARIO
- Formato: FIEBDC-3/2012
- Programa: Construnario Versión 3.51
- Fecha de los precios: 23/11/2022
- Divisa: EUR

| Código | Ud | Descripción |
|---|---|---|
| F48156 | u | Codo 30º hembra-hembra, referencia F48156 de Isotubi. 15 mm |
