# Silicona neutra especial para sanitarios y zonas húmedas , referencia SILIRUB 2/S de Soudal. Cert. Alimentaria. Blanco. 300 ml. - Soudal

- Propiedad del archivo: CONSTRUNARIO
- Formato: FIEBDC-3/2012
- Programa: Construnario Versión 3.51
- Fecha de los precios: 06/10/2022
- Divisa: EUR

**SOU107544** u Silicona neutra especial para sanitarios y zonas húmedas , referencia SILIRUB 2/S de Soudal. Cert. Alimentaria. Blanco. 300 ml. - Soudal
SILIRUB 2/S Cert. Alimentaria de Soudal - Blanco - 300 ml. DESCRIPCIÓN Silicona neutra especial para sanitarios y zonas húmedas (cuarto de baño, cocinas, duchas...) Indicada para el sector alimentario. Homologación IANESCO 3812-3813-3814-3815 CARACTERÍSTICAS - Curado rápido. Inodoro. - Excelente resistencia a los agentes químicos de limpieza. - No ennegrece. No ataca los soportes plásticos o acrílicos. - Contiene fungicida. APLICACIONES - Indicado especialmente para sellar juntas en sanitarios, incluso los fabricados con materiales plasticos o acrílicos. - Sellado en el montaje de encimeras de cocina, bañeras, fregaderos, mamparas, duchas, sistemas de ventilacion. ENVASE - Cartucho para aplicar con pistola. - 310 ml unidad - Caja 15 unidades Código EAN: 5411183028371
