# Enlace acodado 90º, referencia 5620 de Matriplast. Medida: 20

- Propiedad del archivo: CONSTRUNARIO
- Formato: FIEBDC-3/2012
- Programa: Construnario Versión 3.51
- Fecha de los precios: 30/08/2023
- Divisa: EUR

| Código | Ud | Descripción |
|---|---|---|
| 5620MAT | u | Enlace acodado 90º, referencia 5620 de Matriplast. Medida: 20 |
