# Pasarela domótica para vivienda conectada, referencia Tydom 1.0 de Delta Dore

- Propiedad del archivo: CONSTRUNARIO
- Formato: FIEBDC-3/2012
- Programa: Construnario Versión 3.51
- Fecha de los precios: 13/04/2021
- Divisa: EUR

**6700105DEL** u Pasarela domótica para vivienda conectada, referencia Tydom 1.0 de Delta Dore
Compatible con la aplicación TYDOM Numerosas posibilidades de configuración: 32 receptores de calefacción a partir de 8 zonas 32 receptores para luces 32 vías de persianas motorizadas y estores 32 vías de automatismos (verja, puerta de garaje, motorizaciones diversas...) 16 escenarios
