# Pack de alarma, transmisor de vídeo domótico IP/GSM para TYXAL+, referencia 6410175 de Delta Dore

- Propiedad del archivo: CONSTRUNARIO
- Formato: FIEBDC-3/2012
- Programa: Construnario Versión 3.51
- Fecha de los precios: 13/04/2021
- Divisa: EUR

**6410175DEL** u Pack de alarma, transmisor de vídeo domótico IP/GSM para TYXAL+, referencia 6410175 de Delta Dore
Beneficios de la utilización del PACK TYDOM VIDEO : Verificación de vídeo, tanto de día como de noche, en caso de intrusión Toda la vivienda está conectada gracias al mando a distancia, vía la aplicación TYDOM Funciona incluso en caso de corte del suministro eléctrico y de la conexión a internet Asociado a la central de alarma TYXAL+, el pack permite las funciones siguientes: Verificación visual en caso de intrusión Posibilidad de visualizar su domicilio a distancia Alerta de voz o envío de un SMS en caso de intrusión Detección de infrarrojos compatible con animales domésticos con la lente ajustable Transmisión protegida mediante la red GSM si se corta la corriente o la conexión a internet También es posible controlar y programar todos los sistemas (calefacción, ventanas ...) desde un smartphone o tablet con la aplicación TYDOM y el ecosistema X3D
