# Termostato de zona, referencia TYBOX 5101 BK de Delta Dore

- Propiedad del archivo: CONSTRUNARIO
- Formato: FIEBDC-3/2012
- Programa: Construnario Versión 3.51
- Fecha de los precios: 13/04/2021
- Divisa: EUR

**6300052DEL** u Termostato de zona, referencia TYBOX 5101 BK de Delta Dore
Retorno de información que permite conocer, a distancia, la temperatura ambiente de la vivienda Tamaño reducido que permite una instalación discreta Se puede instalar en la ubicación ideal gracias a su tecnología inalámbrica Sonda de ambiente Regulación cronoproporcional (P.I.) Indicación de la temperatura ambiente
