# Indicador de reparto de consumos, referencia TYWATT 30 de Delta Dore. Compatible con cualquier tipo de contador monofásico

- Propiedad del archivo: CONSTRUNARIO
- Formato: FIEBDC-3/2012
- Programa: Construnario Versión 3.51
- Fecha de los precios: 13/04/2021
- Divisa: EUR

**6110019DEL** u Indicador de reparto de consumos, referencia TYWATT 30 de Delta Dore. Compatible con cualquier tipo de contador monofásico
Beneficios de la utilización del TYWATT 30 : Permite medir el número de kilovatios-hora consumidos por una instalación eléctrica (calefacción, ACS, iluminación, electrodomésticos...) Ideal para medir los consumos de una temporada de calefacción gracias al segundo contador reiniciable Indicador de reparto de consumos compatible con cualquier tipo de contador monofásico Lectura de consumos en el cuadro eléctrico Visualización de subtotales por periodo tarifario Visualización de la potencia máxima alcanzada Doble contador (uno permanente, uno reiniciable) Medida de la intensidad por T.I. (suministrado) Visualización permanente del consumo para el periodo en curso
